# PMS Paul Maar Schule
Angebotsaufforderung (GAEB DA XML 3.3, DA83)
Projekt: 2023-06
Währung: EUR
Erstellt mit: GXML Toolbox V3.3 R20220330, ORCA AVA 27 27.00.00, 16.10.2026

## 27 Estricharbeiten + Terrazzo (Guss + Fertigteile / Betonwerkst

### Titel 01 Allgemeine technische Vertragsbedingungen (ATV)

#### Bereich 01.01 ATV

*Hinweis: 1.0 Allgemeine Angaben zur Baustelle*
1.0 Allgemeine Angaben zur Baustelle

1.0 Bauherr
Main-Taunus-Kreis, Der Kreisausschuss
Hochbau- und Liegenschaftsamt
Am Kreishaus 1-5
65719 Hofheim am Taunus

1.1 Projekttitel
Erweiterungsbau der Paul-Maar-Schule in Flörsheim

1.2 Lage der Baustelle
Werner-von-Siemens-Straße 20
65439 Flörsheim am Main

Das Baugrundstück liegt im nördlichen Bereich von Flörsheim, eingebettet in einem bestehenden Schulareal. Auf dem Gelände befindet sich die Paul-Maar-Schule, welche erweitert werden soll. Neben dem Bestandsgebäude gibt es auch eine Einfeldsporthalle. Eine während der Bauzeit bestehende  Containeranlage soll nach Fertigstellung des Neubaus zurückgebaut werden. In direkter Nachbarschaft liegen weitere Kinderbetreuungseinrichtungen.
Das Baufeld liegt zwischen Schulgebäude und Turnhalle auf bisher als Schulhof genutzter Fläche. Teilbereiche des Schulhofes bleiben auch während der Bauzeit in Nutzung.

1.3 Zufahrts- und Zugangs-Möglichkeiten
Die Zufahrt auf das Baufeld erfolgt über eine temporäre Baustraße entlang des zu erstellenden Neubaus, welche die Werner-von-Siemens-Straße mit der Adam-Opel-Straße verbindet.
Der Baustellenverkehr bzw. die Zu- und Abfahrt erfolgt im Einbahnstraßenverkehr. Es ist zu beachten, dass auf Grund von Materialanlieferungen oder Kranstellung die Durchfahrt temporär nicht möglich sein kann. In diesen Fällen muss rückwärts herausgefahren werden.
Die Baustellenzufahrt ist nur für Materialanlieferungen vorgesehen. Parken von Mannschafts- und Firmenautos ist auf dem Baugelände nicht gestattet. Insgesamt ist mit einer beengten Baustelleneinrichtungsfläche zu rechnen. Montage und Lieferzeiträume sind intensiv mit der Objektüberwachung und den weiteren am Bau beteiligten Firmen abzustimmen.

1.4 Verkehrsverhältnisse
Die Zufahrt zur Baustelle führt über die Werner-von-Siemens-Straße durch ein verkehrsberuhigtes Wohngebiet. Die Baustellenzufahrt führt an diversen Sport-, Schul- und Kinderbetreuungseinrichtungen vorbei.
Im gesamten Baustellenbereich und dem näheren Umfeld ist mit hohem Radfahr-, Fußgänger- und Schülerverkehr zu rechnen und entsprechend vorsichtig zu fahren. Wendemanöver und Rückwärtsfahrten sind zu vermeiden und im Ausnahmefall nur mit Einweiser erlaubt.
Im unmittelbaren Bereich der Baustelle, der Zu- und Abfahrten und der Übergänge in den öffentlichen Straßenraum ist mit besonderer Vorsicht, nur mit Einweiser und max. in Schrittgeschwindigkeit, zu fahren. Die Bauzauntore sind ansonsten stets geschlossen zuhalten.

1.5 Einwirkung der Nachbarschaft auf die Baustelle
In direkter Nachbarschaft befinden sich mehrere Wohngebäude. Es ist auf eine ordnungsgemäße Stellung der Bauzäune und Verkehrssicherung zu achten. Lagern von Materialien an Grundstückszäunen oder auf Flächen außerhalb der Baustelleneinzäunung ist nicht gestattet.

1.6 Benutzbare Wasser und Energieanschlüsse
Es wird ein Bauwasseranschluss zur Verfügung gestellt.
Der Baustromanschluss wird ebenfalls zur Verfügung gestellt.
Kosten für Verbrauch Baustrom und Verbrauch Bauwasser werden entsprechend den besonderen Vertragsbedingungen des MTK geregelt.

1.7 Bautafel / Werbung auf der Baustelle
Firmenwerbung und Werbung allgemein auf der Baustelle und am Bauzaun ist nicht gestattet.

1.8 Baustellenbetrieb während Schulbetrieb
Es ist darauf zu achten, dass während des Baustellenbetriebs die Nutzung des Schulgebäudes und des Schulhofes (Teilflächen) uneingeschränkt erfolgen soll. Durch die Belegung der Baustelle mussten teilweise Fluchtwege aus den Bestandsgebäuden umgelegt werden. Die Fluchtwegsführung ist entsprechend zu jeder Zeit freizuhalten.

*Hinweis: 2.0 Angaben zum Gebäude*
2.0 Angaben zum Gebäude

2.1 Gebäude / Kubatur
Der Erweiterungsbau hat eine rechteckige Grundform, bestehend aus drei überirdischen Geschossen plus Staffelgeschoss. Mittels eines zweigeschossigen Verbindungsbaus wird der Neubau an das Bestandsgebäude angeschossen.

äußere Gebäudeabmessungen Erweiterungsbau:
Länge: ca. 45 m
Breite: ca. 30 m
Höhe: ca. 18 m (inkl. Staffelgeschoss)
ca. 23.000 m3 BRI
ca. 4.400 m2 BGF

äußere Gebäudeabmessungen Verbindungsbau:
Länge: ca. 8 m
Breite: ca. 9 m
Höhe am Hochpunkt geneigtes Dach: ca. 9 m
ca. 625 m3 BRI
ca. 160 m2 BGF

2.2 Baukonstruktive Gestalt
Erweiterungsbau:
Tragende Konstruktion:
Das Tragsystem ist eine Mischkonstruktion aus Stahlbeton und Mauerwerk.

Decken / Dächer:
Die Dach- und Geschossdecken werden in Stahlbetonbauweise geplant. Die Decken werden in den
Regelbereichen als liniengelagerte Flachdecken konzipiert.
Die Dächer werden als flachgeneigte Pultdächer ausgeführt. Die Eindeckung erfolgt mit Metalltafeln. Die Dächer erhalten außerdem großflächig PV-Module.
Dach über 2. OG: Pult-Neigung wird durch aufgeständerter Unterkonstruktion der Metalleindeckung erzeugt; Stb.-Decke ohne Neigung
Dach über 3. OG: Pult-Neigung wird über die Stb.-Decke erzeugt

Außenwände / Fassade:
Tragenden Außenwände bestehen in allen Geschossen entweder aus Stahlbeton oder Mauerwerk.
Das Tragwerk erlaubt die Fassade im EG rückversetzt und stützenfrei auszubilden.
West- und Ostfassade werden in den 1. und 2. Obergeschossen nichttragend ausgebildet. Die Randbalken, vorrangig bestehend aus der Brüstung, dienen zur Deckenrandversteifung. An den Nord- und Südseiten
wird die Fassade tragend, ohne zurückversetztes Tragwerk geplant.
In den Obergeschossen werden die Fassaden mittels vorgehängter Holztafelwände hergestellt.
Im Erdgeschoss erhalten die massiven Außenwände eine WDVS mit aufgeklebten Klinker-Riemchen.

Verglaste Fassade / Fenster:
Großflächige Fenster, sowie festverglasten Fassadenbereiche werden im Erdgeschoss als Holz-Pfosten-Riegelfassade mit außenliegender Aluminium-Deckschale, einzelne Türen als Alu-Rohrrahmenkonstruktionen ausgeführt. In den Obergeschossen werden Holzfenster mit außenliegenden Alu-Deckschalen in den Holztafelwänden integriert. Alle verglasten Bereiche erhalten einen außenliegenden Sonnenschutz.

Innenwände/Beläge:
Tragende Innenwände werden entsprechend den statischen und schallschutztechnischen Erfordernissen ausgeführt und teilweise in Sichtbetonqualität belassen oder verputzt. Nichttragenden Innenwände werden als Metallständerwände mit Gipskartonbeplankung hergestellt.

Fußböden:
Im Erdgeschoss und in beiden Treppenräumen wird ein fugenarmer Bodenbelag vorgesehen. In den Obergeschossen wird ein Kautschukbelag geplant. Nassräume und WCs erhalten eine Bodenbeschichtung. Das Gebäude erhält eine Fußbodenheizung.

Verbindungsbau:
Über den Verbindungsbau werden die Geschosse EG und 1. OG des Bestands- und Erweiterungsbaus auf den jeweiligen Geschosshöhen miteinander verbunden. Innerhalb des Verbindungsbaus gibt es keine räumliche Verbindung zwischen EG und OG.
Der Verbindungsbau dient auch als Flucht- und Rettungsweg aus dem Bestandsbau in den notwendigen Treppenraum des Erweiterungsbaus.

Decken / Dächer:
Decken- und Dächer werden aus Stahlbeton hergestellt. Um die unterschiedlichen Geschosshöhen des Bestands- und Erweiterungsbaus miteinander verbinden zu können, gibt es im 1. OG des Verbindungsbau eine Treppenanlage mit ca. 9 Steigungen. Die Dachdecke wird mit einer Neigung von ca. 23 % hergestellt.

Außenwände / Fassade:
Als tragende Bauteile werden ausschließlich Stb.-Stützen hergestellt. Davor werden auf beiden Längsseiten geschosshohe oder geschossübergreifende Alu-Pfosten-Riegel-Fassaden angeordnet.
Der Zugang vom Pausenhof in den Verbindungsbau erfolgt über ein Vordach aus Sichtbeton und eine automatische Schiebetüranlage.

Fußböden:
Sowohl im EG, als auch im 1. OG werden Betonwerksteinplatten eingebaut. Eine Fußbodenheizung ist nicht vorgesehen.

2.3 Energetische Vorgaben
Erweiterungsbau:
gemäß aktuellem GEG und Passivhausanforderungen
Auf die luftdichte Ausführung des Rohbaus und aller Bauteilanschlüsse der Fassade ist besonders zu achten.

Verbindungsbau:
Das Volumen des Verbindungsbaus liegt außerhalb der thermischen und luftdichten Hülle des Erweiterungsbaus und bleibt entsprechend im bauphysikalischen Nachweis / GEG bzw. Passivhaus unberücksichtigt.

2.4 Haustechnik
Erweiterungsbau:
Vorgesehen sind zwei Luft-Wasser-Wärmepumpen auf dem Dach über dem 2. OG zur Erzeugung der notwendigen Wärme für die Heizung. Die Räume werden über eine Fußbodenheizung beheizt. Es ist zudem eine Lüftungsanlage mit Wärmerückgewinnung für das Gebäude geplant.

Verbindungsbau:
Mittels eines Heizkörpers mit begrenzter max. Temparatur wird das Gebäudevolumen frostfrei gehalten.

2.5 Brandschutz
Für das Gebäudeensemble Erweiterungs- und Verbindungsbau liegt ein Brandschutzkonzept zur Einsicht vor. Sämtliche Auflagen der Brandschutzplanung sind zu beachten und die Dokumentation rechtzeitig vorzulegen.

*Hinweis: 3.0 Angaben zur Baustelle und zum Bauablauf*
3.0 Angaben zur Baustelle und zum Bauablauf

3.1 Verantwortlicher Fachbauleiter
Der Auftragnehmer hat den verantwortlichen Fachbauleiter während der gesamten Bauzeit zu stellen. Die Benennung des Fachbauleiters und die Fachunternehmererklärung ist vor Baubeginn vorzulegen.

3.2 Beseitigen von Verunreinigungen
Eigenes Restmaterial, Verschnitt-, Bruch-, Verpackungsmaterial u.dgl. ist vom Auftragnehmer kostenlos zu beseitigen. Die einschlägigen Vorschriften über die Entsorgung von Sondermüll sind streng einzuhalten. Die Lagerung der Baustellenabfälle auf der Baustelle ist nicht gestattet.
Die Vorgaben des Kreislaufwirtschaftsgesetzes in der zum Zeitpunkt der Kalkulation und Durchführung gültigen Fassung sind zu beachten.
Produkt- und Baustoffreste sind umwelt- und fachgerecht zu entsorgen. Recyclingfähige Materialien sind getrennt zu sammeln und einer Wiederverwertung zuzuführen.
Verpackungsmaterial gemäß Verpackungsverordnung bleibt im Eigentum des AN und ist täglich, eigenverantwortlich zu entsorgen. Auf die Erfüllung der Verpackungsverordnung wird hingewiesen.

3.3 Baulärm / Baumaschinen
Es dürfen nur Baumaschinen eingesetzt werden, die den Lärmschutzanforderungen des RAL ZU 53 entsprechen. Baumaschinen haben den aktuellen "Grenzwerten für mobile Maschinen und Geräte" unter www.uba.de einzuhalten.

3.4 Verschiedene Festlegungen
Alle verwendeten Produkte und Systeme bedürfen geeigneter Zulassungen und müssen den anerkannten Regeln der Technik entsprechen. Der AN hat auf Aufforderung alle nötigen Datenblätter und Zulassungen der Objektüberwachung vorzulegen. Abgefragte Materialien und Fabrikate sind zwingend anzugeben.
Nichteingeführte Produkte oder Produkte außerhalb ihres zugelassenen Einsatzbereiches bedürfen der Zulassung im Einzelfall und sind vor der Verwendung abzustimmen.
Sämtliche Positionen verstehen sich einschließlich Lieferung der Materialien, auch wenn dies nicht ausdrücklich in den LV-Positionen erwähnt wird.

3.5 Sichtbetonflächen
Im Gebäude gibt es verschiedene Wandflächen, die in Sichtbetonqualität hergestellt werden. In diesen Bereichen ist besonders sorgfältig zu arbeiten und Beschädigungen an den fertigen Oberflächen sind zu vermeiden. Dies betrifft unter anderem auch den Materialtransport im Gebäude.
Eine Übersicht der beschriebenen Bereiche mit Sichtbetonflächen liegt dem LV bei.

3.6 Baustellenüberwachung
Für die Überwachung des Baufeldes sind seitens Auftraggeber zwei Kameratürme installiert.
Die Scharfschaltung der Überwachung erolgt nach Feierabend und an Wochenend- und Feiertagen. Die Überwachung ist auf eine Leitstelle aufgeschaltet. Nach persönlicher Anspracher einer detektierter Person und im Falle des Nichtverlassens wird die zuständige Polizeidienststelle oder Sicherheitsdienst alamiert.
Die Überwachung erfolgt DSGVO-konform.

*Hinweis: 4.0 Allgemeine Angaben zur Ausführung*
4.0 Allgemeine Angaben zur Ausführung

4.1 Schutz vor Beschädigung bis zur Abnahme
Abdecken und Abkleben von bereits angrenzenden Wand- und Bodenflächen, Einbaugegenständen etc. mit geeigneten Folien.
Der Schutz vor Beschädigung und Verunreinigung durch die Arbeiten des AN angrenzender Bauteile und die restlose Beseitigung aller dazu verwendeten Materialien.
Klebefolien und Schutzlacke müssen nach Beendigung der Schutzzeit vom AN wieder unentgeltlich rückstandslos entfernt werden.
Alle Preise verstehen sich auf eine nutzungsfertige Arbeitsleistung einschl. Lieferung und Montage sämtlicher Materialien, soweit nicht ausdrücklich bauseitige Lieferung oder Leistung vermerkt ist.

4.2 Bauleitung
Der AN hat die Baustelle durch qualifizierte deutschsprachige Fachbauleiter zu betreuen, die in Abstimmung mit dem Bauherrn/ der Bauleitung die Aufsicht und sämtliche Auftragnehmerpflichten auf der Baustelle wahrnehmen. Das Personal des Auftragnehmers muss für die ihm übertragene Arbeit qualifiziert sein. Personen, die gegen Arbeitsschutz- und Unfallverhütungsvorschriften verstoßen oder den Anweisungen des Bauherrn oder seiner Beauftragten nicht Folge leisten, sind von der Baustelle zu weisen und zu ersetzen. Der AG kann, sofern ein einwandfreies Zusammenarbeiten mit dem Vertreter oder sonstigen Angestellten des Unternehmens nicht möglich ist, deren Ablösung verlangen.
Diese Leistungen gehören zu Nebenleistungen und werden nicht gesondert vergütet.

4.3 Ausführungsplanung / Werk- und Montageplanung
Alle vom AN aufzustellenden Pläne und Unterlagen sind vor Ausführungsbeginn so rechtzeitig an den AG bzw. dessen Bevollmächtigten zu übergeben, dass für Prüfung und Weiterleitung ein ausreichender Zeitraum zur Verfügung steht und keine Verzögerungen des Bauablaufs erfolgen.
Sollten in den Zeichnungen, nach der Prüfung, Änderungen vorzunehmen sein, so ist die Zeichnung mit entsprechendem Vermerk und Indizierung nach zuführen und erneut vorzulegen.
Erst nach endgültiger Freigabe durch den AG bzw. dessen Bevollmächtigten erhalten diese den Freigabevermerk, der eine Verwendung zur Erstellung der Leistung zulässt.
Der AG übernimmt durch die Genehmigung und die Freigabe von Zeichnungen keine Verantwortung für die Richtigkeit. Die Verantwortung und die Gewährleistungsverpflichtung des AN werden hierdurch nicht
eingeschränkt. Planunterlagen des AN 's sind grundsätzlich digital in einem abzustimmenden Dateiformat an die Objektüberwachung des AG' s zu übergeben.

Hinweis Planübergabe
Die Pläne werden dem Auftragnehmer nur als .pdf-  Daten zur Verfügung gestellt. Eine Papierform der Pläne wird nicht zur Verfügung gestellt.

4.4 Ortsbesichtigung
Vor Abgabe des Angebotes haben sich die Bieter von den örtlichen Gegebenheiten
und den auszuführenden Arbeiten ein genaues Bild zu machen, um Fehleinschätzungen bei der Preisbildung zu vermeiden. Behinderungen oder Erschwernisse, welche dem Unternehmer durch Unkenntnis der Örtlichkeit entstehen, werden nicht anerkannt.
Das Betreten des Schulgeländes ist jedoch nur nach Anmeldung beim Hausmeister gestattet.
Herr Weber 0172 6566504
Herr Kern (Vertretung) 0173 6722360

4.5 Arbeitsschutz
Für die Verbesserung von Sicherheits- und Gesundheitsschutz der Beschäftigten auf der Baustelle hat der AG einen Sige-Koordinator nach Baustellenverordnung bestellt. Unabhängig davon sind bei allen durchzuführenden Arbeiten zu jeder Zeit die gültigen Regelwerke, Vorschriften und Gesetze bzgl. Arbeitsschutz eigenverantwortlich zu beachten.
Für die Durchführung der ausgeschriebenen Leistungen sind die gemäß Unfallverhütungsvorschriften vorgeschriebenen Arbeitsschutzmaßnahmen zu treffen.
Auf der Baustelle besteht grundsätzlich Alkohol- und Drogenverbot. Die einschlägigen Arbeitsschutz- und Unfallverhütungsvorschriften sowie die entsprechend der Personalstärke notwendigen Ersthelfer sind auf der Baustelle vorzuhalten. Der Auftragnehmer hat der Baustellenleitung Name und Anschrift seiner Montageleiter bzw. Aufsichtführenden und der Sicherheitsfachkräfte mitzuteilen. Alle Unfälle sind dem Bauleiter des Bauherrn zu melden.
Die gesetzlich vorgeschriebene Meldepflicht an Behörden und Berufsgenossenschaft bleibt davon unberührt.

4.6 Bautagesberichte
Der AN hat täglich Bautagesberichte über die jeweils erbrachten Leistungen zu führen und unaufgefordert am nächsten Arbeitstag, spätestens wöchentlich, dem AG bzw. der Bauleitung zu übergeben.
Die Bautagesberichte müssen mindestens folgende Angaben enthalten:
- Bezeichnung von Baumaßnahme, Auftraggeber, Auftragnehmer
- Wetter, Temperatur
- Anzahl und Art der eingesetzten Baugeräte und Arbeitskräfte
- Angabe von ggf. eingesetzten Nachunternehmern
- Beschreibung der durchgeführten Leistungen mit Beginn und Ende von Leistungen
größeren Umfangs - besondere Vorkommnisse (Abnahmen, Unterbrechung von
Leistungen, Behinderungen etc.)
- sowie alle sonstigen Angaben, die für die Ausführung und Abrechnung der
vertraglichen Leistungen von Bedeutung sein können, u.a. Stundenlohnarbeiten

4.7 Bemusterung
Grundsätzlich sind alle einzubauenden, optisch wirksamen Materialien zu bemustern. Der AN hat dahingehend alle relevanten Teile zur Bemusterung auf der Baustelle vorzulegen.
Einzelheiten sind den einzelnen Leistungsverzeichnissen zu entnehmen.

4.8 Dokumentation
Mit der Abnahme hat der AN dem AG in dreifacher Ausfertigung alle im Rahmen der
ausgeschriebenen Leistung anfallenden Unterlagen als Dokumentation wie z. B.
Genehmigungen, Abnahme- und Prüfberichte, Behördendokumente,
Bautagesberichte, Messprotokolle, Nachweise, Bestandsunterlagen, Entsorgungs-
und Verwertungsnachweise, Unterlagen zur Beweissicherung, Datenblätter und Zulassungen etc. zu übergeben. Die Kosten für die Erstellung dieser Unterlagen sowie der Dokumentation hat der AN in
sein Angebot mit einzurechnen.

4.9 Reinigungs- und Pflegeanleitung
Mit der Abnahme hat der AN dem AG die schriftliche Reinigungs- und Pflegeanleitung für den Bodenbelag zu übergeben.

*Hinweis: 5.0 Angaben zur Ausführung*
5.0 Angaben zur Ausführung

5.1 Gegenstand der Ausschreibung sind:

Gegenstand der Ausschreibung sind Estricharbeiten
- Untergrundreinigung
- Ausgleichsschüttung, Wärmedämmung und Trittschalldämmung
- Zementestrich schwimmend und unbeheizt
- Zementestrich schwimmend und beheizt
- 2-schichtiger Terrazzoboden
- Betonwerkstein als Bodenbelag mit Terrazzo-Optik

Art der Leistung nach VOB/C, insbesondere
DIN 18353 Estricharbeiten
sowie alle weiteren DIN-Normen und Vorschriften und Bestimmungen soweit in
der Leistungsbeschreibung nicht darüber hinausgehende Forderungen gestellt sind

5.2 Vorgewerk
Nach dem Schließen der Trockenbauwände, Einbau des Innenputztes und Verlegen der Fußbodenheizung, erfolgt der Einbau des Estrichs.
Vom Rohbauer wurde vorab eine bituminösen Abdichtung auf der Bodenplatte aufgebracht. Im Bereich von bodentiefen Rohbauöffnungen wurden bis zum Einbau des Estrichs Aluminum-Türelemente bzw. Pfosten-Riegel-Fasaden eingebaut. Die bodentiefen Fensterelemente werden vor die Rohbauöffnung mittels Montagezargen montiert.

5.3 Folgegewerk
Nach Einbau des Estrichs wird die Abhangdecke in allen Bereichen eingebaut. Mit Erreichen der Belegereife erfolgt der EInbau des Bodenbelages: Kautschuk, Fliesen oder Sauberlaufmatten.

Die Ausführung erfolgt geschossweise. Während der Ausführungszeit Estricharbeiten wird es Überschneidungen mit dem Gewerk Innenputz und Heizungsbau geben.

5.4 Aufmaß / Ausführung
Vor Beginn der Arbeiten ist gemeinsam mit der Bauleitung ein Ortstermin durchzuführen, in dem der Umfang der Arbeiten und die Örtlichkeit besprochen werden.
Allgemein erfolgt die Ausführung geschossweise, mit Start im 2.OG

5.5 Alternative Ausführungen im Bauablauf
Werden nach Auftragsvergabe durch den AN alternative Ausführungen vorgeschlagen, so sind diese jeweils inkl. der planerischen und statischen Anpassung und entsprechender Prüfläufe und Prüfgebühren zu kalkulieren.

5.6 zeitliche Abfolgen
Die Reihenfolge im LV stellt keine zeitliche Abfolge dar.

*Hinweis: 6.0 Hinweise zur Ausführung (SiGeKo)*
6.0 Hinweise zur Ausführung (SiGeKo)

6.1 Gefährdungsbeurteilung
Grundsätzlich müssen alle Firmen vor Beginn ihrer Arbeiten eine, speziell auf die Baustelle abgefasste, Gefährdungsbeurteilung erstellen. Die Gefährdungsbeurteilung ist vor Baubeginn der Objektüberwachung und dem SiGe Koordinator zur Prüfung vorzulegen.

6.2 Ersthelfer
Für alle Gewerke sind, entsprechend der Kolonnenstärke, ausreichend viele Ersthelfer von der ausführenden Firma zu stellen und deren Befähigung durch Ersthelferausweise nachzuweisen.

6.3 Arbeitsplätze
Arbeitsplätze mit einer Absturzhöhe von mehr als 2,00 m müssen mit einem dreiteiligem Seitenschutz ausgestattet werden. Kleinere Öffnungen im Boden sind tritt- und verschiebesicher abzudecken.

6.4 Gerüstveränderungen
Freigaben und Veränderungen am Gerüst erfolgen ausschließlich durch den Gerüstbauer.

6.5 Fahrgerüste
Fahrgerüste sind nach der entsprechenden Aufbauanleitung aufzubauen und zu benutzen, die Aufbauanleitung ist auf der Baustelle vorzuhalten.

6.6 Montageplanung
Die Montageplanung ist 4 Wochen vor Montagebeginn dem SiGeKo vorzulegen und bestätigen zu lassen. Dies entbindet den AN nicht von seiner Haftung bezüglich der gewählten Montagetechnik.

*Hinweis: 7.0 Planliste / Unterlagen*
7.0 Planliste / Planunterlagen

Die Pläne dienen zur Übersicht und Erläuterung der Positionstexte. Bei Abweichungen zwischen Positionstext und Zeichnung gilt der Positionstext. Abweichungen müssen vor Angebotsabgabe angezeigt werden.

Die Planunterlagen werden dem AN digital zur Verfügung gestellt. Vervielfältigungen sind vom AN zu veranlassen und zu bezahlen. Die übergebenen Planunterlagen bleiben auch bei Kostenersatz geistiges Eigentum des Planverfassers. Die Pläne dürfen unbeteiligten Dritten weder ausgehändigt noch zugänglich gemacht werden.

Kalkulationsunterlagen zusätzlich zum LV, Pläne zum LV:

hier lediglich reduzierte Auflistung:
- Lageplan
- Skizze / Übersichtsplan BE
- Grundrisse
- Schnitte
- Ansichten
- Fassadenschnitte

Anderes z.B. Gutachten etc.
- Genehmigungsstatik
- Brandschutzgutachten
- Wärmeschutznachweis
- Schallschutznachweis

*Hinweis: 8.0 Termine*
8.0 Termine

Die Leistungen sind, wenn nicht explizit anders beschrieben, in einem Zuge zu erbringen.
Folgende zeitlich getrennte Leistungen sind vorgesehen:

Hier: keine zeitlich getrennte Ausführungen vorgesehen.

Ausführungs- und Vertragsfristen sind in den Formblättern des Bauherrn beschrieben.

### Titel 02 Baustelleneinrichtung

#### Bereich 02.01 Baustelleneinrichtung

**02.01.1 Baustelleneinrichtung herstellen**
Einrichten der Baustelle für den jeweiligen Bauabschnitt mit allen zur Ausführung der nachstehend beschriebenen Leistungen erforderlichen Einrichtungen, Geräte und Hilfsmitteln. u.a. Werkzeuge, Hebezeuge, Krane (ortsfeste und mobile), Fahrzeuge Materialtransport, Abstützungen und Aussteifungen im Bauzustand und der gleichen, sowie Aufenthalt- und Lagerräume. Sofern sie nicht gesondert ausgeschrieben sind. Die Auflistung ist beispielhaft und hat keinen Anspruch auf Vollständigkeit.

Vorhaltung und Abräumen in gesonderter Position.

Vom Auftragnehmer ist innerhalb von 2 Wochen ab Beauftragung ein Baustelleneinrichtungsplan zur Freigabe vorzulegen.
Menge: 4,000 St

**02.01.2 Baustelleneinrichtung vorhalten und betreiben**
Baustelleneinrichtung aus o.g. Position für die eigene Bauzeit des jeweiligen Bauabschnitts vorhalten und betreiben.
Menge: 8,000 Mo

**02.01.3 Baustelleneinrichtung räumen**
Baustelleneinrichtung aus o.g. Position am Ende des jeweiligen Bauabschnitts räumen.
Menge: 4,000 St

**02.01.4 zeitliche Unterbrechung**
Allgemein erfolgt die Ausführung geschossweise, mit Start im 2.OG
Folgende zeitliche Unterbrechungen der eigenen Leistungen sind zu kalkulieren:

1. Takt: Einbau Estrich in Technikräumen 2. OG - EG
Unterbrechung
2. Takt: Einbau Estrich, beheizt und unbeheizt, 2. OG - EG
Unterbrechung
3. Takt: Einbau Terrazzo (Guss) im EG und Betonwerkstein in Treppenräumen 2.OG - EG

vorgeshenen sind entsprechend 2 Unterbrechungen, daher hier die Einheit 2x psch.
Menge: 2,000 Psch

### Titel 03 Arbeitsvorbereitung

#### Bereich 03.01 Vorbereitung / Reinigung

**03.01.1 Nivellement Bodenfläche**
Nivellement der Bodenflächen.
Vom Auftraggeber wird mind. ein Meterriss angebracht bzw. mind. eine Höhenquote und ein Höhenbezugspunkt je Geschoss vorgegeben.
Vor Beginn der Arbeiten sind die tatsächlichen Einbauhöhen bezogen auf das gesamte Ausbausystem über ein gemeinsames Nivellement für Boden- und Deckenflächen mit der Bauleitung festzustellen und zu protokollieren. Das Protokoll dient als Grundlage für die Abrechnung gemäß Aufmaß. Sind Mehrstärken erforderlich sind diese vor Beginn der unmittelbar betroffenen Leistung festzustellen. Abrechnung des Nivellements pauschal über die Gesamtfläche Gebäude für alle Räume.
Menge: 1,000 Psch

**03.01.2 Reinigung Untergründe, Rohboden und Bitumenabdichtung**
Rohboden aus Stahlbeton bzw. vorhandene Bitumenabdichtung als Untergrund für die nachfolgend beschriebenen Estricharbeiten reinigen von grober Verschmutzung wie Gipsreste, Mörtelreste etc., anfallendes Material ist vom AN zu beseitigen.
Menge: 563,000 m2

**03.01.3 Reinigung Untergründe, mit FBH belegten Flächen**
Mit Fußbodenheizung belegte Fläche als Untergrund für die nachfolgend beschriebenen Estricharbeiten reinigen.

Entfernen von groben Verschmutzungen und losen Rückständen, insbesondere Gips-, Mörtel-, Beton- und sonstigen Verunreinigungen.

Die Reinigung ist unter besonderer Rücksichtnahme auf die vorhandenen Dämmplatten, Noppenplatten und Heizrohre auszuführen. Beschädigungen der vorhandenen Fußbodenheizung und des Dämmstoffaufbaus sind zu vermeiden.

Anfallendes Material ist aufzunehmen und durch den AN zu beseitigen.
Menge: 2890,000 m2

**03.01.4 Bituminöse Abdichtung prüfen**
Die bituminöse Abdichtung auf der Stahlbetonbodenplatte im EG ist zu überprüfen, eventuelle Schadstellen sind der Bauleitung zu melden.
Menge: 220,000 m2

**03.01.5 Rohbauaussparungen schließen**
Aussparungen in der Stahlbetonbodenplatte / Stahlbetondeckenplatte fachgerecht schließen

Aussparungsgröße: bis 0,5 m²
Stahlbetonbodenplatte: d = 50 - 80 cm
Stahlbetongeschossdecke: d = 28 - 31 cm
Menge: 3,000 St

**03.01.6 Schutz von Bauteilen, Folien**
Wandbereiche und angrenzende Bauteile sind ca. 100 cm hoch mit geeigneten Folien zu schützen. Der Schutz ist nach Abschluss der Arbeiten durch den AN rückstandslos zu entfernen und zu entsorgen.
Menge: 2000,000 m

**03.01.7 Wärmedämmende Ausgleichsschüttung, 30 mm, gebunden**
Herstellen einer gebundenen, wärmedämmenden Ausgleichsschüttung, Mindestschichtdicke 30 mm, zum Ausgleich von Unebenheiten der mit Bitumenabdichtung versehenen Bodenplatte, zum Überdecken und Ausgleichen von auf der Rohdecke verlegten Kabelkanälen sowie zum Erreichen der erforderlichen Aufbauhöhe.

Wärmeleitfähigkeit <= 0,060 W/(m·K).

Geeignet für den vorgesehenen Fußbodenaufbau und die Aufnahme einer Nutzlast von 5,0 kN/m². Die Schüttung ist unter Berücksichtigung des Eigengewichts der darüberliegenden Bauteilschichten ausreichend druckfest und dauerhaft formbeständig auszuführen.
Menge: 268,000 m2

**03.01.8 Zulage - jede weitere 5 mm Mehrdicke**
Zulage zur vorbeschriebenen Positionen für jede weitere 5 mm Mehrdicke der Ausgleichschüttung aufgrund der erforderlichen Ausgleichshöhe.
Menge: 461,000 m2

#### Bereich 03.02 Randdämmstreifen, Trennprofil, Abstellwinkel und Schwellenholz

**03.02.1 Schwellholzkonstruktion auf Rohboden für Trennwände Gruppenräume**
Schwellenholzkonstruktion aus Konstruktionsvollholz, Querschnitt b/h = 120/140 mm, als Befestigungsuntergrund für die darauf stehende Trockenbauwand liefern und herstellen.

Schwellenholz auf dem Rohboden mittels statisch erforderlicher Montagewinkel und geeigneter Befestigungsmittel fachgerecht befestigen. Oberkante Schwellenholz höhengerecht auf Oberkante des angrenzenden Estrichs ausrichten.

Schwellenholz in seiner Längsrichtung geradlinig und eben, entsprechend den für die darauf stehende Trockenbauwand erforderlichen Ebenheits- und Maßtoleranzen, ausführen.

Hohlraum zwischen Rohboden und Schwellenholz vollständig mit geeigneten Dämmplatten ausfüllen. Dämmplatten passgenau zuschneiden und hohlraumfrei einbauen. Die Lastabtragung der Schwellenkonstruktion erfolgt über die Montagewinkel in den Rohboden.

Ausführung einschließlich aller erforderlichen Befestigungsmittel, Nebenarbeiten und Anpassungen.

Länge der Schwellenholzkonstruktion: ca. 5,5 m
Gesamtes Gewicht der daraufstehtenden Wand inkl. Fenster: ca. 240 kg/lfm
Menge: 11,000 m

**03.02.2 Randdämmstreifen, Polystyrol**
Randdämmstreifen mit Fuß- bzw. angeklebtem Folienstreifen, für schwimmenden Estrich an allen Randfugen.
Dicke : 8 - 10 mm
Material : Polystyrol
Höhe : mind. 230 mm
Mindestüberstand über OK FFB: 30 mm
Menge: 205,000 m

**03.02.3 Randdämmstreifen, Mineralwolle**
Randstreifen mit Fuß- bzw. angeklebtem Folienstreifen, für schwimmenden Estrich an allen Randfugen.
Dicke : 8 - 10 mm
Material : Mineralwolle / Glaswolle
Euroklasse A2-s1-d0 nicht brennbar
Höhe : mind. 230 mm
Mindestüberstand über OK FFB: 30 mm

Einbauort: Foyer und Treppenhäuser
Menge: 370,000 m

**03.02.4 Zulage, exaktes Arbeiten Randstreifen**
Zulage für Randdämmstreifen aus Mineralwolle oder Polystyrol für das präzise und exakte Einbauen der Randdämmstreifen in Bereichen mit sichtbaren Anschluss an bodentiefen Pfosten-Riegel-Fassaden, welche später nicht mit einer Sockelleiste abgedeckt werden.

Die Randdämmstreifen müssen grade und dicht an den aufgehenden Bauteilen eingebaut werden. Innen- und Außenecken der Randdämmstreifen nicht mit Rundung sondern mit gestoßener Ecke hergestellt werden.

Einbauort: EG Mensa und TH3
Menge: 16,000 m

**03.02.5 Trennfugenprofil, Hart-PVC/ PE-Schaum, h bis 85mm**
Trennfugenprofil zur Ausbildung dauerelastischer Fugen im Bereich von Türdurchgängen und Tür-/Glaselementen zur schalltechnischen Entkopplung von Estrichflächen sowie zur Ausbildung von Bewegungsfugen in unbeheiztem Estrich liefern und fachgerecht einbauen.

Die Estrichfugenprofile sind in einem exakten, geradlinigen Fugenverlauf einzubauen, überstehende Schaumstoffstreifen bündig mit der Estrichoberfläche abzuschneiden.

Estrichdicke: bis 85mm
Material Hart-PVC/ PE-Schaum

Einbauort: Bereiche ohne Heizestrich
Menge: 57,000 m

**03.02.6 Trennprofil, nichtbrennbar**
Trennprofil in Linie der Brandschutztüren.

Bodenaufbau bis 200 mm von Rohdecke bis OK Estrich
Brandschutzqualität: nichtbrennbar
Material: Mineralwolle
Dicke: 6-8mm
Höhe: bis 200 mm
Menge: 39,000 m

**03.02.7 Dehnungsfugenprofil für Heizestriche, h bis 85mm**
Bewegungsfugenprofil aus verzinktem Stahl
für Estriche zur Erstellung von Bewegungsfugen
mit Querkraftverdübelung.

Die Estrichfugenprofile sind in einem exakten, geradlinigen Fugenverlauf einzubauen, überstehende Schaumstoffstreifen bündig mit der Estrichoberfläche abzuschneiden.

Inkl. Einbau von Querkraftdübeln / Estrichdübeln / Fugenanker um ein Aufschüsseln den Fugen zu vermeiden.

Estrichdicke: bis 85mm
inkl. Ausschneiden und Anpassen der Durchführungen von Heizrohren.

Material verzinktes Stahlblech / PE-Schaum
Menge: 272,000 m

**03.02.8 Abstellwinkel, Edelstahl, bis 200 mm**
Abstellwinkel für Estrich aus verzinktem Edelstahl, einschl. Befestigungsanker lot-, flucht- und fachgerecht ausrichten
und montieren.
Zum Abstellen von Estrich und Bodenbelag an freien Deckenkanten, Bodenvertiefung, etc.

Höhe bis 200 mm
Menge: 50,000 m

#### Bereich 03.03 Vorbemusterung

**03.03.1 Vorbemusterung Terrazzo**
Herstellung von Handmuster Größe 25 x 25 cm, zur Auswahl und Festlegung der Farbe, etc. sowie aller Bearbeitungsschritte in Abstimmung mit dem Auftraggeber als Vorbemusterung.
Menge: 3,000 St

**03.03.2 Vorbemusterung Betonwerkstein**
Herstellung von Handmuster Größe 25 x 25 cm, zur Auswahl und Festlegung der Farbe, etc. sowie aller Bearbeitungsschritte in Abstimmung mit dem Auftraggeber als Vorbemusterung.

Die Optik des Betonwerksteinmusters ist in Anlehnung an den jeweils zugehörigen Terrazzo-Belag herzustellen.
Menge: 3,000 St

### Titel 04 Wärme-/Trittschalldämmung

#### Bereich 04.01 Wärme-/Ausgleichsdämmung

**04.01.1 Wärmedämmung EPS, DEO-dh, WLG 035, d=30mm, 5,0kN/m²**
Wärmedämmung aus Polystyrol-Hartschaum EPS druckfest, lose mit dichten Plattenfugen verlegt.

Nenndicke: 30 mm
Wärmeleitfähigkeit: 0,035 W/mK
Verkehrslasten: 5,0 kN/m²

Einbauort: EG
Menge: 120,000 m2

**04.01.2 Wärmedämmung EPS, DEO-dh, WLG 035, d=40mm, 5,0kN/m²**
Wärmedämmung aus Polystyrol-Hartschaum EPS druckfest, lose mit dichten Plattenfugen verlegt.

Nenndicke: 40 mm
Wärmeleitfähigkeit: 0,035 W/mK
Verkehrslasten: 5,0 kN/m²

Einbauort: EG und OGs
Menge: 293,000 m2

**04.01.3 Zulage - EPS DEO-dh, mehrdicke um 10mm**
Zulage zu EPS DEO-dh der zuvor beschriebenen Positionen Mehrdicke um 10mm
Menge: 50,000 m2

**04.01.4 Anarbeiten Wärmedämmung**
Anarbeiten von Wärmedämmstoffen an auf der Rohdecke liegende Kabel - / Kabelrohre, Leitungen und dergleichen.

Abrechnung nach Länge anzuarbeitenden Rohr / Kabel
Menge: 30,000 m

#### Bereich 04.02 Trittschalldämmung

**04.02.1 Trittschalldämmung EPS, DES-sg, WLG 040, d=30mm, 5,0kN/m²**
Trittschalldämmung aus Polystyrol-Hartschaum EPS druckfest, lose mit dichten Plattenfugen verlegt.

Nenndicke: 30 mm
Verkehrslasten: 5,0 kN/qm
dynamische Steifigkeit s`<=20MN/cbm
Zusammendrückbarkeit: CP2
Wärmeleitfähigkeit: <= 0,040 W/mK
Menge: 453,000 m2

**04.02.2 Zulage - EPS, DES-sg, mehrdicke um 10mm**
Zulage zu EPS DES-sg der zuvor beschriebenen Positionen Mehrdicke um 10mm
Menge: 50,000 m2

**04.02.3 Feuchtigkeitsschutz, PE 0,2 mm**
Trennlage aus PE - Folie 0,2 mm als Feuchtigkeitsschutz auf Trittschalldämmung fachgerecht verlegen.
Menge: 453,000 m2

### Titel 05 Estrich

#### Bereich 05.01 Zementestrich auf Noppenplatte als Heizestrich

**05.01.1 Heizestrich CT-F4-S85-H65, 3,0kN/m²**
Heizestrich als schwimmender Zementestrich auf Noppenplatte des Vorgewerks

Bauart: A (auf der Dämmschicht)
bauseitige Fixierung der Heizrohre mittels Noppenplatte
Biegezugfestigkeit: F4
Estrichnenndicke: 85mm
Heizrohrdurchmesser: 17mm
Überdeckung Heizelemente: ca. 65mm
Nutzlast: 3,0kN/m²

als Unterbau für bauseitige Bodenbelagsarten:
PU-Beschichtung

Einbauort:
OGs: Sanitär
Menge: 70,000 m2

**05.01.2 Heizestrich CT-F4-S85-H65, 3,0kN/m², Mehrpreis +5mm**
Differenzpreis für + 5 mm Mehrstärke des zuvor beschriebenen
Zementestrich CT-F4-S85-H65
Nutzlast: bis 3,0kN/m²
Menge: 10,000 m2

**05.01.3 Heizestrich CT-F5-S85-H65, 5,0kN/m²**
Heizestrich als schwimmender Zementestrich auf Noppenplatte des Vorgewerks

Bauart: A (auf der Dämmschicht)
bauseitige Fixierung der Heizrohre mittels Noppenplatte
Biegezugfestigkeit: F5
Estrichnenndicke: 85mm
Heizrohrdurchmesser: 17mm
Überdeckung Heizelemente: ca. 65mm
Nutzlast: 5,0kN/m²

als Unterbau für bauseitige Bodenbelagsarten:
staubbindender Anstrich, PU-Beschichtung, Fliesen und Kautschuk

Einbauort:
EG: Spielgerätelager, Lager 3, WCs, Pumi, Küche
OGs: Klassen, Gruppen, Flur
Menge: 2170,000 m2

**05.01.4 Heizestrich CT-F5-S85-H65, 5,0kN/m², Mehrpreis +5mm**
Differenzpreis für + 5 mm Mehrstärke des zuvor beschriebenen
Zementestrich CT-F5-S85-H65
Nutzlast: bis 5,0kN/m²
Menge: 100,000 m2

**05.01.5 Heizestrich CT-F7-S80-H60, 5,0kN/m²**
Heizestrich als schwimmender Zementestrich auf Noppenplatte des Vorgewerks

Bauart: A (auf der Dämmschicht)
bauseitige Fixierung der Heizrohre mittels Noppenplatte
Biegezugfestigkeit: F5
Estrichnenndicke: 80mm
Heizrohrdurchmesser: 17mm
Überdeckung Heizelemente: ca. 60mm
Nutzlast: 5,0kN/m²

als Unterbau für bauseitige Bodenbelagsarten:
Fliesen

Einbauort:
EG: Spüle
Menge: 87,000 m2

**05.01.6 Heizestrich CT-F7-S80-H60, 5,0kN/m², Mehrpreis +5mm**
Differenzpreis für + 5 mm Mehrstärke des zuvor beschriebenen
Zementestrich CT-F7-S80-H60
Nutzlast: bis 5,0kN/m²
Menge: 10,000 m2

**05.01.7 Heizestrich CT-F7-S80-H60-SW1, 5,0kN/m², schwindarm**
Heizestrich als schwimmender Zementestrich auf Noppenplatte des Vorgewerks als Unterbau (Tragschicht) für den separat ausgeschriebenen Terrazzo

Bauart: A (auf der Dämmschicht)
bauseitige Fixierung der Heizrohre mittels Noppenplatte
Biegezugfestigkeit: F7
Estrichnenndicke: 80mm
Heizrohrdurchmesser: 17mm
Überdeckung Heizelemente: ca. 60mm
Nutzlast: 5,0kN/m²
Schwindklasse: SW1

Oberfläche höhengerecht abziehen und ebenflächig herstellen, zur Aufnahme des nachfolgenden Terrazzos.

Einbauort:
EG: Bibliothek, Mensa und Flur
Menge: 631,000 m2

**05.01.8 Heizestrich CT-F7-S80-H60-SW1, 5,0kN/m², schwindarm, Mehrpreis +5mm**
Differenzpreis für + 5 mm Mehrstärke des zuvor beschriebenen
Zementestrich CT-F7-S80-H60-SW1
Nutzlast: bis 5,0kN/m²
Menge: 50,000 m2

**05.01.9 Arbeits-/Scheinfugen Zementestrich herstellen, 85mm**
Herstellen von Arbeits-/Scheinfugen in Zementestrichen / Heizestrichen.

Estrichdicken: bis 85mm
Menge: 30,000 m

**05.01.10 Arbeits-/Scheinfugen Zementestrich verharzen, 85mm**
Risse und Sollbruchstellen mit einem geeigneten Gießharz verharzen. Risse sind zu erweitern. Alle ca. 30 cm quer zur Rissrichtung einschneiden und aussaugen. Rostfreie Wellenverbinderklammern in die Einschnitte einlegen. Gießfähiges, angerührtes Harz in die gereinigten Risse und Querschnitte unter Einhaltung der Herstellervorgaben eingießen. Die noch frische Oberfläche mit Quarzsand im Überschuss abstreuen.

Estrichdicken: bis 85mm
Menge: 30,000 m

#### Bereich 05.02 Zementestrich auf Dämmung

**05.02.1 Zementestrich CT-F5-S65, 5,0kN/m²**
Zementestrich als schwimmender Estrich auf zuvor beschriebener Dämmschicht

Biegezugfestigkeit: F5
Estrichnenndicke: 65mm
Nutzlast: 5,0kN/m²

als Unterbau für bauseitige Bodenbelagsarten: staubbindender Anstrich, Sauberlaufmatte und Betonwerkstein

Einbauort:
EG u. OGs: Tecknikräume, Treppenhaus
Menge: 348,000 m2

**05.02.2 Zementestrich CT-F5-S65, 5,0kN/m², Mehrpreis +5mm**
Differenzpreis für + 5 mm Mehrstärke des zuvor beschriebenen
Zementestrich CT-F5-S65
Nutzlast: bis 5,0kN/m²
Menge: 20,000 m2

**05.02.3 Zementestrich CT-F5-S65-SW1, 5,0kN/m², schwindarm**
Schwimmender Zementestrich auf zuvor beschriebener Dämmschicht als Unterbau (Tragschicht) für den separat ausgeschriebenen Terrazzo

Biegezugfestigkeit: F5
Estrichnenndicke: 65mm
Nutzlast: 5,0kN/m²
Schwindklasse: SW1

Oberfläche höhengerecht abziehen und ebenflächig herstellen, zur Aufnahme des nachfolgenden Terrazzos.

Einbauort:
EG: Treppenhaus u. Verbindungsbau
Menge: 105,000 m2

**05.02.4 Zementestrich CT-F5-S65-SW1, 5,0kN/m², schwindarm, Mehrpreis +5mm**
Differenzpreis für + 5 mm Mehrstärke des zuvor beschriebenen
Zementestrich CT-F5-S65-SW1
Nutzlast: bis 5,0kN/m²
Menge: 20,000 m2

**05.02.5 Zulage - Austrocknungsbeschleuniger CT- Estrich**
Zusatzmittel als Austrocknungsbeschleuniger zur Reduzierung der Estrichaustrocknungszeit dem zuvor genannten Zementestrich beigeben. Es sind die technischen Angaben des jeweiligen Herstellers genau einzuhalten.

Austrocknungsbeschleuniger für Zementestriche / Heizestriche für Estriche auf Trennlage oder Dämmung.

Ein Nachweis des Herstellers zur Erreichung der Belegreife inkl. der nötigen CM-Messung ist vorzulegen und einzukalkulieren.

lange Verarbeitbarkeit trotz Wassereinsparung
erhöhte chemische und mechanische Beständigkeit
schwund- und spannungsarm erhärtend
ohne Formaldehyd und Lösemittel

Estrichdicken: bis zu 65 mm
Austrocknung bis zur Belegereife ca. 20 Tage
Menge: 453,000 m2

**05.02.6 Zulage - vorzeitiges Herstellen von Flächen Zementestrich**
Zulage für vorzeitige Herstellung von Flächen Zementestrich auf Dämmschicht

Die Zulage gilt je angefordertem Arbeitsschritt Estrich verlegen.
Das heißt separate Baustelleneinrichtung, separates Anrücken.

Einbauort: Technikräume EG bis 2.OG
für Flächen von 1,5 bis 32 m²
Menge: 1,000 St

### Titel 06 Gussterrazzo EG

#### Bereich 06.01 Gussterrazzo

**06.01.2 Feuchtmessung CM**
Ausführen von Feuchtemessungen zur Feststellung der Belegreife mit CM-Messgerät, einschließlich Anfahrt, Erstellen eines Protokolls und Verschließen der Probeentnahmestellen.
Menge: 1,000 Psch

**06.01.3 Untergrundvorbereitung**
Sinter- und andere nichthaftende Schichten durch Schleifen oder Kugelstrahlen entfernen und entsorgen, Untergrund für nachfolgenden Terrazzo aufrauen. Der Untergrund muss fest, sauber, saugfähig (offenporig) und frei von ablösbaren Bestandteilen und Verschmutzungen jeglicher Art sein. Die Mindesthaftzugfestigkeit soll im Mittel 1,5 N/mm² betragen. Ausführung maschinell, Randbereiche sind von Hand nachzuarbeiten, anfallender Bauschutt ist durch den AN zu entsorgen. Anschließende Entstaubung des Untergrundes mit leistungsfähigem Industriestaubsauger.
Menge: 697,000 m2

**06.01.4 Haftzugprobe**
Ausführen von Haftzugproben zur Feststellung der ausreichenden Haftzugfestigkeit, einschließlich Anfahrt und Erstellen eines Protokolls.
Geforderte Oberflächenzugfestigkeit i. M. > 1,5 N/mm².
Menge: 3,000 St

**06.01.5 Herstellen von Feldfugen mit Profil (Doppellisene)**
Lieferung und Einbau von 2 L-Profilen aus Aluminium, d = 3 mm als Doppellisene mit einer dazwischenliegenden geeigneten Fugendichtschnur aus geschlossenzelligem Schaumkunststoff. Einbauhöhe entsprechend nachfolgender Belagsdicke
Die Fugenbreite ist durch den AN unter Berücksichtigung der baulichen Gegebenheiten, der Feldgrößen und der technischen Anforderungen des Terrazzo-Systems zu planen und vor Ausführung mit dem AG bzw. der Bauleitung abzustimmen.
Menge: 110,000 m

**06.01.6 Randausführung mit Aluwinkel**
Abstellen des Terrazzos an Aussparungen, Übergängen, Wände und Deckenkanten mittels eines Alu-Randwinkels, d = 3 mm. Einbauhöhe entsprechend nachfolgender Belagsdicke
Menge: 305,000 m

**06.01.7 Zulage Innen-/Außenecken**
Zulage zur Pos. 27.02.4 und Pos. 27.02.5 für die Ausbildung von Innen-/ Außenecken
Menge: 222,000 St

**06.01.8 Zulage Kreuzungspunkte**
Zulage zur Pos. 06.01.6 und Pos. 06.01.7 für die Ausbildung von X- /T-förmigen Kreuzungspunkten
Menge: 40,000 St

**06.01.9 Haftgrund/ Haftbrücke**
Auftragen einer Systemgrundierung aus 2-komponentigem Epoxidharz in einem Arbeitsgang oder einer einkomponentigen Acrylatlösung in 2 Arbeitsgängen zur Gewährleistung eines Haftverbundes zwischen Unterestrich und Vorsatzschicht.
Materialauftrag gleichmäßig sättigend nach Herstellerangaben.
Materialüberschuss/ Pfützenbildung vermeiden.
Verbrauch gemäß Herstellerangabe (abgestimmt auf den Untergrund)
Untergrund: Zementestrich
Menge: 697,000 m2

**06.01.10 Vorsatzschicht aus zementgebundenem Terrazzo als fertiger Oberbelag, Dicke ca. 25 mm**
geeignet für öffentliche Gebäude, die vorgesehene Nutzung gem. Architekturplan und Verkehrslast von mindestens 5 kN/m².

Schichtdicke 25 mm, für spätere Nutzung ohne Belag, liefern und einbauen auf waagerechtem Untergrund aus
vorbeschriebenem Zementestrich (Tragschicht). Hergestellt aus schwind- und spannungsarm erhärtendem
Spezialzement und überwiegend hellen Natursteinkörnungen nach Bemusterung.

Vorgesehene Körnungsstruktur: grobe Zuschläge aus überwiegend hellfarbigem Naturstein im Bereich ca. 4-8 mm, ergänzt durch feine mineralische Füllstoffe im Bereich ca. 0,1-1,2 mm. Gleichwertige Zuschläge und Mischungsverhältnisse mit vergleichbarer optischer Wirkung sind zugelassen.

Gewünscht ist insgesamt eine helle, warmtonige, hellbeige Farb- und Gesamtoptik mit sanften farblichen Kontrasten zwischen Zementmatrix und Natursteinkörnung. Die Zuschläge, Füllstoffe und der Zement sind hinsichtlich ihrer Farbgebung so aufeinander abzustimmen, dass ein insgesamt harmonisches, hellbeiges Erscheinungsbild mit dezenten, natürlich wirkenden Kontrasten entsteht. Die endgültige Farb- und Kornzusammensetzung erfolgt nach Bemusterung.

Pigmentierter Weißzement. Konkrete Zementfarbe nach Bemusterung.

Mischungsherstellung im Zwangsmischerin, Mörtel einbauen, verdichten und höhengenau nach Anforderungen der DIN 18202, Tabelle 3, Zeile 3 abziehen.

Geeignete Druck- und Biegezugfestigkeit nach Herstellerangabe
Oberflächenzugfestigkeit >= 1,5 N/mm²
Rutschhemmung mindestens R9 wenn nicht gesonders beschrieben. Flächen mit erhöhter Rutschhemmungsklasse sind in Zulageposition zu kalkuliren.
Verschleißbeständigkeit geeignet für Nutzung in öffentlichen Gebäuden mit hoher Beanspruchung
Reflexsionsgrade >= 20% nach DIN EN 12464-1
Menge: 697,000 m2

**06.01.11 Provisorische Verfugung vor Schleifarbeiten**
Provisorischer Verschluss von Rand- und Bewegungsfugen in vorbeschriebenem Terrazzo zum Schutz des Fußbodenaufbaus vor Nässebelastung aus nachfolgend beschriebenen Nassschliffarbeiten, mit Einkomponenten-dichtstoff auf Acrylbasis, Erzeugnis nach Wahl des AN, incl. rückstandfreier Demontage nach Abschluss der Schleifarbeiten, aufnehmen des Schutts, Abfuhr- und Deponiekosten.
Menge: 415,000 m

**06.01.12 Oberflächenschliff**
Terrazzooberfläche mit Diamantschleiftechnik bis zum Erreichen des zuvor an einer Musterfläche festgelegten Oberflächenbildes mit geeignetem Schleifmedium schleifen.
Ziel des Schleifens ist ein Schliff bis der Korndurchmesser des Größtkorns sichtbar wird sowie die Oberfläche als Schleifspurenfrei zu bewerten ist.
Es ist von 5 bis 6 Schleifgängen auszugehen.
Wand- und Randbereiche sowie Bodenanschlüsse an aufgehenden Bauteilen sind mit geeigneten handgehaltenen Schleifmaschinen oder Randschleifmaschinen entsprechend ansatzlos einzuschleifen. Fugenprofile und Trennschienen sind ebenfalls gleichmäßig und ansatzlos einzuschleifen.
Zwischen den einzelnen Schleifgängen ist die Fläche gründlich zu reinigen. Die abschließende Nassreinigung ist mit einem systemgerechten Grundreiniger säurefrei entsprechend Verwendungshinweis durchzuführen. Die Entsorgung des entstehenden Schleifguts erfolgt durch den AN.
Menge: 697,000 m2

**06.01.13 Zulage für die Ausführung des Terrazzos in zeitlich getrennten Arbeitsgängen**
Die Ausführung ist in zwei zeitlich getrennten Arbeitsgängen zu kalkulieren:

Erster Arbeitsgang: Herstellung des Terrazzos nach Fertigstellung des Estrichs und vor Verlegung der angrenzenden Bodenbeläge (Linoleum/Fliesen), einschließlich Schleifen bis zum Mittelschliff. Anschließend ist der Terrazzo gemäß separater LV-Position abzudecken.

Zweiter Arbeitsgang: Nach Fertigstellung der Installationsarbeiten vollständiges Entfernen der vorhandenen Schutzabdeckung und Ausführung des Feinschliffs sowie der Versiegelung. Das Entfernen der Schutzabdeckung ist in diese Zulageposition einzukalkulieren. Nach Abschluss der Arbeiten ist der Terrazzo erneut abzudecken. Die Wiederherstellung der Schutzabdeckung wird über eine separate LV-Position vergütet.
Menge: 1,000 Psch

**06.01.14 Spachteln/ Porenschluss Terrazzo**
Spachteln der vorgeschliffenen Terrazzooberflächen wie vorbeschrieben, mit farblich angepassten Zementleim passend zur Vorsatzschicht zum Verschluss letzter Fehlstellen, Luftporen und Lunker etc.
Menge: 697,000 m2

**06.01.15 Einpflege**
Einpflege der Oberfläche des Terrazzos inkl. aller notwendiger Arbeitsschritte in 2 Arbeitsgängen laut Produktinformation, nicht deckend, klar, transparent, matt.
Menge: 697,000 m2

**06.01.16 Zulage zur Einpflege für PU-Versiegelung R9**
*** Bezugsbeschreibung
Zulage zur Einpflege für 2K-Polyurethan-Versiegelung der Oberfläche des Terrazzos inkl. aller notwendiger Arbeitsschritte entsprechend Bemusterung und Produktinformation, nicht deckend, klar, transparent, matt, für erhöhten Fleckschutz, Rutschhemmung R9, resistent gegen aggressive Chemikalien, wie Säure- und Laugensubstanzen mit mittlerer Konzentration, sowie auch gegen Speise- & Mineralöle
Menge: 134,000 m2

**06.01.17 Wie vor, jedoch R10**
*** wie Position 06.01.16
Rutschhemmung R10
Menge: 532,000 m2

**06.01.18 Wie vor, jedoch R11**
*** wie Position 06.01.16
Rutschhemmung R11
Menge: 31,000 m2

**06.01.19 Randausführung mit Aluwinkel um Stützen, eckig**
Abstellen des Terrazzos um Stützen, eckig oder rund mittels eines Alu-Randwinkels, d = 3 mm. Einbauhöhe entsprechend Belagsdicke
Menge: 11,000 St

**06.01.20 Anschlussfugen, dauerelastisch 5 - 10 mm**
Randdämmstreifen entfernen und Anschlussfugen im Randbereich an aufgehenden Bauteilen, etc. herstellen, flächenbündig und dauerelastisch ausfugen, mit einer zum Terrazzosystem passenden Natursteinsilicon Fugenmasse einschließlich Reinigen und Vorstreichen der Fugenflanken zur Haftvermittlung. Auf eine optisch ansprechende Ausführung der sichtbar bleibenden Fuge wird Wert gelegt.
Fugenbreite: 5 - 10 mm
Menge: 415,000 m

### Titel 07 Betonwerksteinplatte und Schmutzfangläufer

#### Bereich 07.01 Arbeitsvorbereitung

**07.01.1 Untergrund von groben Verunreigungen befreien**
Grobe Verunreinigung vom Untergrund entfernen und entsorgen.
Menge: 200,000 m2

**07.01.2 Unterboden abschleifen und reinigen**
Untergrund (Zementestrich) zur Entfernung von Unebenheiten maschinell abschleifen und reinigen inkl. Beseitigung des beim Abschleifen erzeugten Staub / Schutts.
Menge: 200,000 m2

**07.01.3 Randdämmstreifen abschneiden und entsorgen**
Vorhandenen Randdämmstreifen Estrich kürzen und anarbeiten. Abgeschnittene Reststücke fachgerecht entsorgen.
Menge: 182,000 m

#### Bereich 07.02 Betonwerksteinplatte

*Hinweis: Konstruktionsmerkmale*
Betonwerksteinplatten mit einer dem in Pos. 06.01.09 beschriebenen Gussterrazzo entsprechenden Optik. Körnungsart, Korngrößen und Körnungsanteile sowie die Zementfarbe sind auf den beschriebenen Gussterrazzo abzustimmen.

Geeignet für unbeheizte Innenräume, den Einsatz in öffentlichen Gebäuden sowie für die vorgesehene Nutzung gemäß Architekturplanung und eine Verkehrslast von mindestens 5 kN/m².

Rutschhemmung: R10.
Reflexsionsgrade >= 20% nach DIN EN 12464-1

Verlegung im Mittelbettverfahren auf Treppenläufen aus Stahlbeton bzw. auf dem vorbeschriebenen schwimmenden Estrich.

Verlegeart: Kreuzfuge.

Fugenmaterial: zementgebundener Fugenmörtel, farblich auf den Betonwerkstein abgestimmt. Farbton nach Bemusterung und Freigabe durch Architekt und Auftraggeber.

Mehraufwand für die Herstellung von Passstücken sowie für das Zuschneiden und Anarbeiten an begrenzende Bauteile, insbesondere Wände, Stützen und sonstige Anschlüsse, ist in die jeweiligen Positionen einzukalkulieren.

Die Herstellung der Passstücke kann nach Aufmaß im Werk oder durch Zuschneiden und Anarbeiten vor Ort erfolgen. Die Wahl des Herstellungsverfahrens bleibt dem Auftragnehmer überlassen.

**07.02.1 Betonwerksteinplatte bis 600/600 mm, d=20 mm**
Einschichtiger Betonwerkstein aus Blockbeton

Format: bis 600/600 mm
Plattenstärke: 20 mm

Bodenplatten auf Zementestrich im Mittelbettverfahren und ebenflächig verlegen, einschließlich Schneiden und Anarbeiten an Wand und Türen, Fugenbreite ca. 3 mm

Gesamtkostrunktionshöhe: ca. 35 mm

Einschließlich ganzflächiger Verfugung liefern und fachgerecht verlegen.

Einbauort: Verbindungsbau OG, Treppenpodesten
Menge: 182,000 m2

**07.02.2 Betonwerksteinplatte bis 320/600 mm, d=30 mm, Trittstufe**
Einschichtiger Betonwerkstein aus Blockbeton

Format: bis 320/600 mm
Plattenstärke: 30 mm

Betonwerksteinplatten als Auftritte auf Betonfertigteiltreppenlauf im Mittelbettverfahren ebenflächig verlegen, einschließlich Schneiden und Anarbeiten an Wände und angrenzende Bauteile. Fugenbreite ca. 3 mm.

Gesamtkostrunktionshöhe: ca. 50 mm

Einschließlich vollflächiger Verfugung liefern und fachgerecht verlegen.

Einbauort: Treppenhäusern und Verbindungsbau OG
Menge: 103,000 m2

**07.02.3 Betonwerksteinplatte bis 140/600 mm, d=30 mm, Setzstufe**
Einschichtiger Betonwerkstein aus Blockbeton

Format: bis 140/600 mm
Plattenstärke: 30 mm

Betonwerksteinplatten als Setzstufen auf Betonfertigteiltreppenlauf im Mittelbettverfahren ebenflächig verlegen, einschließlich Schneiden und Anarbeiten an Wände und angrenzende Bauteile. Fugenbreite ca. 3 mm.

Gesamtkostrunktionshöhe: ca. 50 mm

Einschließlich vollflächiger Verfugung liefern und fachgerecht verlegen.

Einbauort: Treppenhäusern und Verbindungsbau OG
Menge: 50,000 m2

**07.02.4 Betonwerksteinplatte bis 500/600 mm, d=30 mm, Sitztreppe**
Einschichtiger Betonwerkstein aus Blockbeton

Format: bis 330/600 mm
Plattenstärke: 30 mm

Betonwerksteinplatten als Auftritte und Setzstufen auf Betonfertigteiltreppenlauf im Mittelbettverfahren ebenflächig verlegen, einschließlich Schneiden und Anarbeiten an Wände und angrenzende Bauteile. Fugenbreite ca. 3 mm.

Gesamtkostrunktionshöhe: ca. 50 mm

Einschließlich vollflächiger Verfugung liefern und fachgerecht verlegen.

Einbauort: Verbindungsbau OG Sitztreppe
Menge: 12,000 m2

**07.02.5 Betonwerkstein-Sockelleitste, b/h = 20/60 mm, bis l=600 mm**
Einschichtige Betonwerksteinleiste aus Blockbeton

Querschnitt: b/h = 20/60 mm
Länge: bis 600 mm

Betonwerksteinleisten als Sockelleisten an aufgehenden Wänden und Stützen verkleben, einschließlich Schneiden und Anarbeiten an angrenzende Bauteile wie Türen und Einbaumöbel. Fugenbreite ca. 3 mm.

Außenecken stumpf auf Stoß stoßen. Alle freistehenden Kanten mit mind. 2 mm Fase oder Abrundung.

Einschließlich vollflächiger Verfugung liefern und fachgerecht verlegen.

Einbauort: Räume mit Terrazzo- und Betonwerksteinbelag im EG und Treppenhäuser
Menge: 463,000 m

**07.02.6 Betonwerksteinplatte als kleinflächiges Passstück**
Einschichtige Betonwerksteinplatte aus Blockbeton als Passstück im Kleinflächenbereich zwischen Stütze, Wand, Schiebetür und Rahmen der Sauberlaufmatte.

Flächengröße: ca. 1.100 × 450 mm
Plattenstärke: 20 mm

Betonwerksteinplatte auf Zementestrich im Dünnbettverfahren ebenflächig verlegen, einschließlich Zuschnitt und Anarbeiten an angrenzende Bauteile. Fugenbreite ca. 3 mm.

Gesamtkonstruktionshöhe: ca. 25 mm.

Einschließlich ganzflächiger Verfugung mit zementgebundenem Fugenmörtel, passend zum Betonwerkstein, liefern und fachgerecht verlegen.

Einbauort: Treppenhaus TH3, hinter der Schiebetür.
Menge: 2,000 St

**07.02.7 Kontrasstreifen Messing**
Kontraststreifen aus für Antritts- und Austrittstufe in vorher genannten Positionen

Auszubilden als eingesetzte Markierungskante aus Messing mit Gleitschutzrillen.
b= 50 mm
Menge: 47,000 m

**07.02.8 Gleitschutzrillen**
Herstellung von Gleitschutzrillen durch Einfräsen von vier parallel verlaufenden Rillen an der Vorderkante jeder Stufe.

Abmessungen: ca. 5 mm breit, 2-3 mm tief.
Menge: 300,000 m

**07.02.9 Zulage - dauerelastische Fuge, im Belag**
Bewegungsfuge im Bodenbelag aus Betonwerksteinplatten über der konstruktiven bzw. akustischen Trennung zwischen Treppenlauf und Podest sowie zwischen Treppenlauf und aufgehender Wand herstellen.

Fuge im Belag deckungsgleich über der Trenn- bzw. Bewegungsfuge des Bodenaufbaus ausführen. Betonwerksteinplatten beidseitig geradlinig und sauber an die Fuge anschneiden.

Fugenbreite entsprechend der konstruktiven Bewegungsfuge des Untergrundes, mindestens jedoch ca. 5 mm.

Fuge einschließlich Hinterfüllung mit geschlossenzelliger Rundschnur und dauerelastischem, für den vorgesehenen Einsatzbereich geeignetem Fugendichtstoff herstellen. Dichtstofffarbe möglichst an den Betonwerksteinbelag angepasst.

Keine starre Überbrückung der Bewegungsfuge durch Verlegemörtel, Kleber oder Fugenmörtel.

Einschließlich sämtlicher erforderlicher Nebenarbeiten, vollständig liefern und fachgerecht ausführen.

Einbauort: Übergang Treppenlauf/Podest und Treppenlauf/aufgehende Wand.
Menge: 60,000 m

**07.02.10 Zulage - dauerelastische Fuge, Sockelleiste**
Dauerelastische Fuge zwischen Sockelleiste und Treppenbelag herstellen.

Dichtstofffarbe möglichst an den Betonwerksteinbelag angepasst.

Keine starre Überbrückung der Bewegungsfuge durch Verlegemörtel, Kleber oder Fugenmörtel.

Einschließlich vollständig liefern und fachgerecht ausführen.

Einbauort: Übergang Sockelleiste/aufgehende Wand
Menge: 227,000 m

**07.02.11 Trennschienen, Edelstahl**
17Liefern und gem. Herstellerangaben fachgerecht einbauen von Trennschienen aus Edelstahl gebürstet, als Materialtrennschienen und Belagsabschluss, in verschiedenen Längen im Bereich von Materialübergängen. Schiene mit trapezförmig gelochtem Befestigungsschenkel zum eindrücken in das Kleberbett und einem Abschlussschenkel mit doppelt gefalzter Kopfausbildung.

Ansichtbreite: 2 mm
Einzellängen bis ca. 2,51 m
Höhe: für Plattenstärke 20 mm geeignet

Vor Beginn der Arbeiten ist die Schiene zu bemustern und vom AG freizugeben
Menge: 19,000 m

**07.02.12 Ersteinpflege Betonwerkstein**
Einpflege der Oberfläche des Betonwerksteins inkl. aller notwendiger Arbeitsschritte in 2 Arbeitsgängen laut Produktinformation, nicht deckend, klar, transparent, matt.
Menge: 375,000 m2

#### Bereich 07.03 Schmutzfangläufer

**07.03.1 Haftgrundvoranstrich / Tiefengrund**
Voranstrich des Untergrundes auf Dispersionsbasis nach Vorgaben des Herstellers, zur Verfestigung bzw. Haftvermittlung des Untergrundes zur Aufnahme der Spachtelmasse.

Einbauort: Estrich unter Sauberlaufmatten
Menge: 16,000 m2

**07.03.2 Ausgleichsspachtelung bis 5 mm**
Ausgleichen von Unebenheiten im Untergrund aus Zementestrich bzw. Stb.-Bodenplatte mit einer hochwertigen stuhlrollengeeigneter spannungsarmen Spachtelmasse, selbstnivellierend, inkl. des Ausgleichens von geringen Unebenheiten.

Spachteldicke: bis ca. 5 mm

Einbauort: Estrich unter Sauberlaufmatten
Menge: 16,000 m2

**07.03.3 Öl- und säurebeständige Epoxydharzbeschichtung /-anstrich**
1-komponentige öl- und säurebeständige Epoxydharzbeschichtung /-anstrich rutschhemmend R 9, leicht zu reinigen (gem. BGR/GUV-R 181) auf Zementestrich aufbringen. Mit Rolle, Glättkelle oder Rakel. Die Verarbeitung erfolgt bahnenweise so dass auch große Flächen "frisch in frisch" erstellt werden können. Nach Durchhärtung der ersten Schicht, wird die zweite Lage aufgebracht.

Farbe: nach Angabe Architekt

Einbauort: Estrich unter Sauberlaufmatten
Menge: 16,000 m2

**07.03.4 Zulage Epoxydharzbeschichtung im Sockelbereich**
Zulage der vorbeschriebenen Epoxydharzbeschichtung für eine umlaufende Beschichtung im aufgehenden Bereich.

Höhe ca. 25 mm
Menge: 8,000 m

**07.03.5 PU-Fuge Boden-Wandanschluss**
Fuge mit Dichtstoff elastisch verschließen.

Dichtstoff auf Polyurethanbasis, PU
Fuge im Bereich Boden-Wandanschluss.
Fugenbreite: ca. 15mm
Einschließlich einlegen eines Rundprofils aus PE, ca. 15mm
Menge: 8,000 m

**07.03.6 Randprofil aus Alu-Rohrprofil, B/H = ca. 40/25 mm**
Randprofile zwischen Einbaurahmen und aufstehenden Bauteilen aus Aluminium-Rohrprofilen gemäß örtlichem Aufmaß passgenau herstellen und einbauen, einschließlich aller Eckverbindungen.

Oberseitig bündig mit angrenzendem Terrazzo-Bodenbelag
Rahmenprofilmaße (HxBxS): ca. 40 x 25 x 2 mm
Rahmen passend zu nachfolgend beschriebenem Einbaurahmen Inkl. aller Innen- und Außenecken.
Eckenbildung: auf Gehrung

Einbauort: EG Treppenhaus 3
Menge: 16,000 m

**07.03.7 Einbaurahmen aus Alu-Winkel, B/H = ca. 25/25 mm**
Einbaurahmen aus Aluminium-Winkelprofilen gemäß vorzunehmendem Aufmaß passgenau herstellen und einbauen, inkl. Eckverbindungen. Der Rahmen ist als Rechteckfläche mit Aussparungen herzustellen.

Oberseitig bündig mit angrenzendem Terrazzo-Bodenbelag
Rahmenprofilmaße (HxBxT): ca. 25 x 25 x 3 mm
Rahmen passend zu nachfolgend beschriebenem Schmutzfangläufer. Inkl. aller Innen- und Außenecken.
Eckenbildung: auf Gehrung

Einbauort: EG Treppenhaus 3
Menge: 16,000 m

**07.03.8 Trennprofil aus Alu-T-Profil, B/H = ca. 25/25 mm**
T-Profl aus Aluminium, s = ca. 3 mm, zur Abtrennung von verschiedenen Feldern im Bereich der Eingangsmatten im Einbaurahmen der Vorposition einbauen.

h = ca. 25 mm
Einbauort: EG Treppenhaus 3
Menge: 4,000 m

**07.03.9 Sauberlaufmatte, Gummiprofil und Bürstenleiste, Zone 1**
raumbreite, abrollbare und strapazierfähige Eingangsmatte mit verstärkten Trägerprofilen aus verwindungssteifen Aluminium mit unterseitiger Gehschalldämmung

Höhe: ca. 22mm, für Einbaurahmen mit 25mm

Einlage: Gummiprofil und 3-fach Bürstenleisten abwechselnd

Farbe der Gummi: schwarz
Farbe der Bürsten: grau

Trittfläche: eingelassene, widerstandsfähige, witterungsbeständige Ripsstreifen

Profilabstand: ca. 5mm (Abstandhalter aus Gummi)
Rutschhemmung: R11

Trägerprofilfarbe: natur eloxiert

Verbindung mittels kunststoffummanteltes Edelstahlseil
Beranspruchungsklasse: Objektgeeignet 33
Beroll- und Befahrbarkeit: Rollstühle, Kinderwagen; barrierefrei und ebenerdig ausgebildet

Abmessungen: ca. 4,00 x 2,00 m.

Inkl. Anpassen der Geometrie / Ausschnitte aus den Matten für Pfosten der Pfostenriegeelfassade mit 2-flüg. Schiebetür an der außenliegenden Fassade. und Stützen.
Menge: 8,000 m2

**07.03.10 Sauberlaufmatte, PP-Rips, Zone 2**
raumbreite, abrollbare und strapazierfähige Eingangsmatte mit verstärkten Trägerprofilen aus verwindungssteifen Aluminium mit unterseitiger Gehschalldämmung

Höhe: ca. 22mm, für Einbaurahmen mit 25mm

Einlage: Polypropylen-Faser

Farbe der Einlage: beige oder sandfarbe

Trittfläche: eingelassene, widerstandsfähige, witterungsbeständige Ripsstreifen

Profilabstand: ca. 5mm (Abstandhalter aus Gummi)
Rutschhemmung: R11

Trägerprofilfarbe: natur eloxiert

Verbindung mittels kunststoffummanteltes Edelstahlseil
Beranspruchungsklasse: Objektgeeignet 33
Beroll- und Befahrbarkeit: Rollstühle, Kinderwagen; barrierefrei und ebenerdig ausgebildet

Abmessungen: ca. 4,00 x 2,00 m.

Inkl. Anpassen der Geometrie / Ausschnitte aus den Matten für Pfosten der Pfostenriegeelfassade mit 2-flüg. Schiebetür an der außenliegenden Fassade. und Stützen.
Menge: 7,000 m2

### Titel 08 Schutzabdeckung

#### Bereich 08.01 Schutzabdeckung

**08.01.1 Schutzabdeckung Abdeckteppich**
Aufbringen einer vollflächigen Schutzabdeckung mit Abdeckteppich zum Schutz der fertiggestellten Bodenbeläge. Die Stöße und Ränder sind mit geeignetem Klebeband dauerhaft zu verkleben. Die Abdeckung ist gegen Verschieben zu sichern. Der Rückbau erfolgt bauseitig.
Menge: 697,000 m2

**08.01.2 Schutzabdeckung Hartfaserplatten**
Aufbringen einer vollflächigen Schutzabdeckung aus Hartfaserplatten d = 3 mm mit unterlegtem Abdeckteppich zum Schutz der fertiggestellten Bodenbeläge. Die Stöße und Ränder sind mit geeignetem Klebeband dauerhaft zu verkleben. Die Abdeckung ist gegen Verschieben zu sichern. Der Rückbau erfolgt bauseitig.
Menge: 200,000 m2

**08.01.3 Schutzabdeckung OSB-Platte**
Aufbringen einer vollflächigen Schutzabdeckung aus OSB-Platten d = 19 mm mit unterlegtem Abdeckteppich zum Schutz der fertiggestellten Bodenbeläge. Die Stöße und Ränder sind mit geeignetem Klebeband dauerhaft zu verkleben. Die Abdeckung ist gegen Verschieben zu sichern. Der Rückbau erfolgt bauseitig.
Menge: 50,000 m2

### Titel 10 Stundenlohnarbeiten

#### Bereich 10.01 Stundenlohnarbeiten

*Hinweis: Stundenlohnarbeiten*
Mit den Stundenlohnverrechnugssätzen sind abgegolten sämtliche Aufwendungen wie z.B. die Lohn- und Gehaltskosten (Tariflöhne, einschließlich etwaiger Lohnzulagen, Lohnzuschläge und vermögenswirksamer Leistungen), die Lohn- und Gehaltsnebenkosten (z.B. Auslösungen, Wegegelde, Wegzeitenentschädigungen, Fahrtkostenerstattung), die Sozialkassenbeiträge, ggf. die Winterbauumlagen, die Gemeinkostenanteile sowie der Gewinn, jedoch ohne Umsatzsteuer.

Zuschläge für etwaige Mehr-, Nacht-, Sonntags- und Feiertagsarbeiten sind ggf. gesondert nachzuweisen und werden nach den maßgeblichen Tarifen gesondert vergütet.

In die Verrechnungssätze sind die Lohn- und Gehaltskosten für An- und Abfahrtszeiten einzurechnen. Sie werden nicht gesondert vergütet. In den Stundenlohnzetteln sind nur auf der Baustelle anfallenden Stunden anzugeben, nicht aber Wegzeiten. Vom AG zu vertretende und anerkannte Warte- und Arbeitsunterbrechungszeiten werden wie Stundenlohnarbeiten vergütet.

Die Kosten für den Einsatz von Kleingeräten, Maschinen, Werkzeugen oder sonstigen Geräten bis 400 € Anschaffungswert (netto) sowie die Kosten für den Einsatz von Gerüsten, deren Arbeitsbühnen bis zu 2 m über Gelände oder Fußboden liegen, sind in die Verrechnungssätze einzurechnen. Sie werden nicht gesondert vergütet.

Beschäftigt der Bieter bei einem der unten aufgeführten Arbeitskräfte-Gruppen keine Arbeitskräfte, hat er dies in einem Begleitschreiben zum Angebot anzugeben. Stundenlohnarbeiten werden nur vergütet, wenn sie als solche vor ihrem Beginn ausdrücklich vereinbart worden sind (§ 2, Nr. 10 VOB/B).

Die Arbeitskräfte können nur nach der aufgeführten Leistung vergütet werden, z.B. beim Einsatz von Facharbeitern für Helferleistungen können diese nur zum Helferstundensatz vergütet werden.

Der Einsatz von Meistern, Polieren und Gleichgestellten wird nur nach besonderer, begründeter Aufforderung vergütet.

Stundenlohnzettel müssen eindeutig erkennen lassen:
Vor-und Zuname, Beruf, Lohngruppe laut angebotenem Stundenverrechnungssatz, Arbeitsleistung nach Zeit, Ort und Dauer, Verbrauch an Baustoffen, Benutzung von Maschinen mit genauer Leistungsangabe nach Zeit, Ort und Dauer.

**10.01.1 Stundenlohn Meister, Poliere und Gleichgestellte**
Arbeiten, welche nicht in den Positionen erfasst sind und gegen Nachweis zur Ausführung kommen.
Menge: 25,000 h

**10.01.2 Stundenlohn Vorarbeiter, Facharbeiter und Gleichgestellte**
Arbeiten, welche nicht in den Positionen erfasst sind und gegen Nachweis zur Ausführung kommen.
Menge: 25,000 h

**10.01.3 Stundenlohn Werker, Helfer und Gleichgestellte**
Arbeiten, welche nicht in den Positionen erfasst sind und gegen Nachweis zur Ausführung kommen.
Menge: 25,000 h
